# JV Auftragsschweißen
Angebotsaufforderung (GAEB DA XML 3.1, DA83)
Projekt: 2027_Auftragsschweißen
Währung: EUR
Auftraggeber: DVB AG, Trachenberger Str. 40, 01129 Dresden
Erstellt mit: GXML Toolbox V3.3 R20230829, iTWO_64 V25.0.558, 01.09.2026

## 2027-29 LV Auftragsschweißen
Datum: 01.09.2026

*Hinweis*
Die Baustelleneinrichtung einschließlich Einrichten, Unterhalten und Räumen wird nicht gesondert vergütet. Sie ist in die jeweiligen Einheitspreise einzurechnen.

Die Verkehrssicherung innerhalb des Baustellenbereiches wird nicht gesondert vergütet.  Sie ist in die jeweiligen Einheitspreise einzurechnen.

Die Kosten- bzw. Gebührenbescheide sind mit der Rechnung einzureichen und werden ohne Preiszuschläge vergütet.

Alle Schweißungen sind unter Anwendung der VDV-Schriften 600 „Oberbau-Richtlinien und -Zusatzrichtlinien für Bahnen im Geltungsbereich der BOStrab“ und 609 "Oberbauschweißen bei Nahverkehrsunternehmen", sowie der DVB-Betriebsvorschrift Nr. T4_429 „Oberbauschweißarbeiten im Netz der DVB AG“ auszuführen. Dabei sind die genannten Unterlagen jeweils in der aktuell gültigen Fassung anzuwenden.

Die Übergabe von schweißtechnischen Unterlagen erfolgt ausschließlich digital an den Schweißfachmann / Oberbauschweißen (SFM/Os) der DVB AG. Die Übergabe dieser Unterlagen erfolgt unverzüglich nach Ausführung der entsprechenden Arbeiten und ist Grundlage jeglicher Abrechnung.

Schweißarbeiten dürfen nur von der DVB AG geprüften und zugelassenen Firmen erfolgen

### 1 Zulagen / Stundenlohnarbeiten

#### Titel 1.1 Zulagen

**1.1.10 Zulagen offener Oberbau Alle Preise sind für Arbeiten an Gleisanlagen mit**
Zulagen offener Oberbau
Alle Preise sind für Arbeiten an Gleisanlagen mit geschlossenem Oberbau zu kalkulieren. Bei offenem Oberbau sind auf die jeweiligen LV - Position zu vergüten.
Menge: 6000,000 m

**1.1.20 Zulage für Arbeiten unter Straßenbahnverkehr bis 6 Züge/h**
Zulage für Arbeiten unter Straßenbahnverkehr;
Belegung bis 6 Züge/h. Die erforderlichen Sicherungsmaßnahmen (ein Sicherungsposten, Beschilderung, Absperrungen) sind im Einheitspreis enthalten. Hierbei ist auch die Dienstanweisung
9.DA_00_411 der DVB AG zu beachten.
Zulage zur erbrachten Leistung OZ 2 und 5
'....................................................' %
  Angaben als Einheitspreis v. H.

Hinweis zur Angebotserstellung:
Zur Ermittlung des Einheitspreises in Prozent, sind in dieser Mengenposition 10 % der kalkulierten Angebotssumme der OZ 2 und 5 dieses Leistungsverzeichnisses zu verwenden.
Nach Auftragserteilung wird der angebotene Prozentsatz in v. H als Einheitspreis angegeben.
Menge: 1,000 %

**1.1.30 Zulage für Arbeiten unter Straßenbahnverkehr bis 12 Züge /h**
Zulage für Arbeiten unter Straßenbahnverkehr;
Belegung bis 12 Zügen/h. Die erforderlichen Sicherungsmaßnahmen (ein Sicherungsposten, Beschilderung, Absperrungen) sind im Einheitspreis enthalten. Hierbei ist auch die Dienstanweisung
9.DA_00_411 der DVB AG zu beachten.
Zulage zur erbrachten Leistung OZ 2 und 5
'....................................................' %
  Angaben als Einheitspreis v. H.
Hinweis zur Angebotserstellung:
Zur Ermittlung des Einheitspreises in Prozent, sind in dieser Mengenposition 90 % der kalkulierten Angebotssumme der OZ 2 und 5 dieses Leistungsverzeichnisses zu verwenden.
Nach Auftragserteilung wird der angebotene Prozentsatz in v. H als Einheitspreis angegeben.
Menge: 1,000 %

**1.1.40 Zulage für vom AG angewiesene Sonn- und Feiertagsarbeit**
Zulage zu den geleisteten Arbeitsstunden für Arbeiten an Sonn- und Feiertagen.
Abrechnungsgrundlage sind die vom AG bestätigten Bautagesberichte bzw. Stundenbelege.
Menge: 300,000 Std

**1.1.50 Zulage für Nachtarbeit**
Zulage zu den geleisteten Arbeitsstunden für Nachtarbeit im Zeitraum von 22:00 Uhr bis 06:00 Uhr.
Abrechnungsgrundlage sind die vom AG bestätigten Bautagesberichte bzw. Stundenbelege.
Menge: 75,000 Std

#### Titel 1.2 Stundenlohnarbeiten

**1.2.10 Stundenlohnarbeiten Schweißarbeiten**
Stundenlohnarbeiten durch Arbeitskräfte auf Anordnung des AG ausführen.
Der Verrechnungssatz für die jeweilige Arbeitskraft umfasst sämtliche Aufwendungen, insbesondere den tatsächlichen Lohn einschließlich vermögenswirksamer Leistungen mit den Zuschlägen für Gemeinkosten (Sozialkassenbeitraege, Winterbauumlage und dgl.), sowie Lohn- bzw. Gehaltsnebenkosten und Zuschläge
für Überstunden.
Lohnstunden ohne Verbrauchsstoffe wie Schweißzusätze oder Schleifmittel.
Schweißzusätze, Schleifmittel sowie andere Verbrauchsstoffe werden nach bestätigter Auflistung gesondert vergütet.
Zuschläge für Sonntags- und Feiertagsarbeit werden gesondert vergütet.
Menge: 300,000 Std

**1.2.20 Verrechnungssatz für Arbeitskraft, SiPo**
Stundenlohnarbeiten durch Arbeitskräfte auf Anordnung des AG ausführen.
Der Verrechnungssatz für die jeweilige Arbeitskraft umfasst sämtliche Aufwendungen, insbesondere den tatsächlichen Lohn einschließlich vermögenswirksamer Leistungen mit den Zuschlägen für Gemeinkosten (Sozialkassenbeitraege, Winterbauumlage und dgl.), sowie Lohn- bzw. Gehaltsnebenkosten und Zuschläge
für Überstunden.
Zuschläge für  Sonntags- und Feiertagsarbeit werden gesondert vergütet.
Sicherungsposten (Abrechnung ab 2. SiPo auf Anforderung durch AG)
Menge: 75,000 Std

**1.2.30 Gestellung Fachbauleiter Schweissaufsicht**
Gestellung Fachbauleiter Schweissaufsicht mit einer gültigen Zulassung der Aufsichtsstelle Oberbauschweißen der DB AG zur Überwachung von Schweißarbeiten an Gleisen, Weichen und Kreuzungen, einschl. Dokumentation der durchgeführten Arbeiten.

Durchführung der Arbeiten nach aktuell gültiger VDV-Schrift 609
Menge: 15,000 Sch

**1.2.40 Gestellung Fachbauleiter SpA**
Gestellung Fachbauleiter SpA mit einer gültigen Zulassung der Aufsichtsstelle Oberbauschweißen der DB AG zur Durchführung und Überwachung des Spannungsausgleichs bei der Herstellung lückenloser Gleise, Weichen und Kreuzungen, sowie vereinfachter Spannungsausgleich bei Instandsetzungsarbeiten, d.h. Wiederherstellung des alten Spannungszustandes. einschl. Erstellung Niederschrift zum SpA.
Durchführung der Arbeiten nach aktuell gültiger VDV-Schrift 609 und DVB-Betriebsvorschrift T4-429 "Oberbauschweißen im Netz der DVB AG"
Menge: 15,000 Sch

### 2 Oberbauschweißarbeiten

#### Titel 2.1 Seitliche Auftragschweißung

**2.1.10 seitl. Auftragschweißung UP < 10 mm**
seitliche Auftragschweißung an ausgefahrenen Schienen herstellen
Ausfahrtstiefe 23 mm unter GFT
Ausfahrungsbreite < 10 mm
Vorbereiten des Schweißbereiches einschließlich Ausschleifen zur Nahtvorbereitung, Wärmebehandlungen, Schweißen,  Bearbeitung der Profilherstellung, Säuberung von Schweißung und Unterlage.
Inkl. aller notwendigen Arbeiten, Stoffe und Geräte.
Verwendung hochlegierter Schweißzusätze nach EN ISO 14343-A (Böhler A7 CN-UP) und Schweißpulver nach ISO 14174 (Böhler BV 400)/ oder artgleich
Werkstoff Nr. nach DIN EN 10027: 1.4370
Verfahren: UP
Verfahrensnummer (DIN EN ISO 4063): 121
Menge: 400,000 m

**2.1.20 seitl. Auftragschweißung UP 10 - 15 mm**
seitliche Auftragschweißung an ausgefahrenen Schienen herstellen
Ausfahrtstiefe 23 mm unter GFT
Ausfahrungsbreite 10 bis 15 mm
Vorbereiten des Schweißbereiches einschließlich Ausschleifen zur Nahtvorbereitung, Wärmebehandlungen, Schweißen,  Bearbeitung der Profilherstellung, Säuberung von Schweißung und Unterlage.
Inkl. aller notwendigen Arbeiten, Stoffe und Geräte.
Verwendung hochlegierter Schweißzusätze  nach EN ISO 14343-A (Böhler A7 CN-UP) und Schweißpulver nach ISO 14174 (Böhler BV 400)/ oder artgleich
Werkstoff Nr. nach DIN EN 10027: 1.4370
Verfahren: UP
Verfahrensnummer (DIN EN ISO 4063): 121
Menge: 200,000 m

**2.1.30 seitl. Auftragschweißung UP > 15 mm**
seitliche Auftragschweißung an ausgefahrenen Schienen herstellen
Ausfahrtstiefe 23 mm unter GFT
Ausfahrungsbreite > 15 mm
Vorbereiten des Schweißbereiches einschließlich Ausschleifen zur Nahtvorbereitung, Wärmebehandlungen, Schweißen,  Bearbeitung der Profilherstellung, Säuberung von Schweißung und Unterlage.
Inkl. aller notwendigen Arbeiten, Stoffe und Geräte.
Verwendung hochlegierter Schweißzusätze  nach EN ISO 14343-A (Böhler A7 CN-UP) und Schweißpulver nach ISO 14174 (Böhler BV 400)/ oder artgleich
Werkstoff Nr. nach DIN EN 10027: 1.4370
Verfahren: UP
Verfahrensnummer (DIN EN ISO 4063): 121
Menge: 900,000 m

**2.1.40 seitl. Auftragschweißung OEA-E, OEA-E/Ri < 10 mm**
seitliche Auftragschweißung an ausgefahrenen Schienen herstellen
Ausfahrtstiefe 23 mm unter GFT
Ausfahrungsbreite < 10 mm
Vorbereiten des Schweißbereiches einschließlich Ausschleifen zur Nahtvorbereitung, Wärmebehandlungen, Schweißen,  Bearbeitung der Profilherstellung, Säuberung von Schweißung und Unterlage.
Inkl. aller notwendigen Arbeiten, Stoffe und Geräte.
Verwendung Schweißzusätze  nach DIN EN 14700 (Böhler Fox A7)/ oder artgleich
Verfahren: E
Verfahrensnummer (DIN EN ISO 4063): 111
Menge: 150,000 m

**2.1.50 seitl. Auftragschweißung OEA-E, OEA-E/Ri 10 - 15 mm**
seitliche Auftragschweißung an ausgefahrenen Schienen herstellen
Ausfahrtstiefe 23 mm unter GFT
Ausfahrungsbreite 10 bis 15 mm
Vorbereiten des Schweißbereiches einschließlich Ausschleifen zur Nahtvorbereitung, Wärmebehandlungen, Schweißen,  Bearbeitung der Profilherstellung, Säuberung von Schweißung und Unterlage.
Inkl. aller notwendigen Arbeiten, Stoffe und Geräte.
Verwendung Schweißzusätze  nach DIN EN 14700 (Böhler Fox A7)/ oder artgleich
Verfahren: E
Verfahrensnummer (DIN EN ISO 4063): 111
Menge: 150,000 m

**2.1.60 seitl. Auftragschweißung OEA-E, OEA-E/Ri > 15 mm**
seitliche Auftragschweißung an ausgefahrenen Schienen herstellen
Ausfahrtstiefe 23 mm unter GFT
Ausfahrungsbreite > 15 mm
Vorbereiten des Schweißbereiches einschließlich Ausschleifen zur Nahtvorbereitung, Wärmebehandlungen, Schweißen,  Bearbeitung der Profilherstellung, Säuberung von Schweißung und Unterlage.
Inkl. aller notwendigen Arbeiten, Stoffe und Geräte.
Verwendung Schweißzusätze  nach DIN EN 14700 (Böhler Fox A7)/ oder artgleich
Verfahren: E
Verfahrensnummer (DIN EN ISO 4063): 111
Menge: 150,000 m

#### Titel 2.2 Arbeiten an Weichen

**2.2.10 Herstellen Zungenschutz OEA-E/Ri**
Herstellen eines Zungenschutzes an Fahrkopf oder Rillenkopf durch Schweißen und Schleifen bis zu einer Länge von
max. 500 mm
Vorbereiten des Schweißbereiches einschließlich Ausschleifen des alten Schweißgutes, Wärmebehandlungen, Schweißen,  Bearbeitung der Profilherstellung, Säuberung von Schweißung und Unterlage.
Inkl. aller notwendigen Arbeiten, Stoffe und Geräte.
Verwendung Schweißzusätze  nach DIN EN 14700 (Citorail) oder artgleich
Verfahren: E
Verfahrensnummer (DIN EN ISO 4063): 111
Menge: 75,000 St

**2.2.20 Profilgerechte Entgratung einer Backenschiene**
Profilgerechte Entgratung einer Backenschiene
einschl. aller erforderlichen Vor- und Nacharbeiten, Materialien und Geräte.
Menge: 300,000 St

**2.2.30 Angleichung der Backenschienenfahrfläche Rillenschienenweichen durch Schleifen**
Angleichung der Backenschienenfahrfläche von Rillenschienenweichen an die Verschleißzone durch Schleifen
einschl. aller erforderlichen Vor- und Nacharbeiten, Materialien und Geräte.
Menge: 300,000 St

#### Titel 2.3 Arbeiten im Herzstückbereich

**2.3.10 Herstellen einer Flachrille Schleifen 20 mm Tiefe**
Herstellen einer Flachrille durch Ausschleifen des Rillenbodens auf 20 mm
einschl. aller erforderlichen Vor- und Nacharbeiten, Materialien und Geräte
Menge: 700,000 m

**2.3.20 Herstellen einer Flachrille OEA-E/Ri Breite 23 bis 29 mm**
Herstellen einer Flachrille  bei Flachrillenschienen und Flachrillenherzstücken durch Auftragschweißung
Solltiefe 16 mm
max. Ausfahrungstiefe 20 mm
Rillenbreite 23 mm - 29 mm
Bearbeitung entsprechend Vorgaben des AG
Vorbereiten des Schweißbereiches einschließlich Ausschleifen zur Nahtvorbereitung, Wärmebehandlungen, Schweißen,  Bearbeitung der Profilherstellung, Säuberung von Schweißung und Unterlage.
Inkl. aller notwendigen Arbeiten, Stoffe und Geräte.
Verwendung Schweißzusätze für Auftragschweißen (DUR 250) nach DIN EN 14700 und bei Bedarf Pufferlage (Fox EV 63 oder BOR SP6)
Verfahren: E
Verfahrensnummer (DIN EN ISO 4063): 111
Menge: 750,000 m

**2.3.30 Herstellen einer Flachrille OEA-E/Ri Breite 30 bis 37 mm**
Herstellen einer Flachrille  bei Flachrillenschienen und Flachrillenherzstücken durch Auftragschweißung
Solltiefe 16 mm
max. Ausfahrungstiefe 20 mm
Rillenbreite 30 bis 37 mm
Bearbeitung entsprechend Vorgaben des AG
Vorbereiten des Schweißbereiches einschließlich Ausschleifen des alten Schweißgutes, Wärmebehandlungen, Schweißen,  Bearbeitung der Profilherstellung, Säuberung von Schweißung und Unterlage.
Inkl. aller notwendigen Arbeiten, Stoffe und Geräte.
Verwendung Schweißzusätze für Auftragschweißen (DUR 250) nach DIN EN 14700 und bei Bedarf Pufferlage (Fox EV 63 oder BOR SP6)
Verfahren: E
Verfahrensnummer (DIN EN ISO 4063): 111
Menge: 1600,000 m

**2.3.40 Herstellen einer Tiefrille durch Ausschleifen des Rillenbodens von 16 mm auf 35 mm**
Herstellen einer Tiefrille durch Ausschleifen des
Rillenbodens einer Flachrillenschiene oder eines
Flachrillenherzstückes von 16 mm auf
35 mm einschließlich  schleiftechnischer Bearbeitung
zur Profilherstellung
Bearbeitung entsprechend Vorgaben des AG
einschl. aller erforderlichen Vor- und Nacharbeiten, Materialien und Geräte
Menge: 300,000 m

**2.3.50 Beseitigung Unebenheiten Rillenboden Flachrille Schleifen**
Beseitigung von Unebenheiten im Rillenboden
bei Flachrillenherzstücken und Flachrillenschienen durch Schleifen
Bearbeitung entsprechend Vorgaben des AG
einschl. aller erforderlichen Vor- und Nacharbeiten.
Menge: 600,000 m

**2.3.60 Aufarbeitung Tiefrillenschienenherzstück durch Schleifen**
Aufarbeitung Tiefrillenherzstück durch Schleifen
rampenförmige Angleichung der weniger genutzten Fahrfläche an die stärker ausgefahrene Fahrfläche
Herstellung der vorgegebenen Rampen entsprechend VDV 609
Bearbeitung entsprechend Vorgaben des AG
einschl. aller erforderlichen Vor-  und Nacharbeiten.
Menge: 375,000 St

**2.3.70 Aufarbeitung Tiefrillenschienenherzstück OEA-E/Ri, gleichmäßig abgenutzte Fahrflächen**
Aufarbeitung Tiefrillenherzstück mit gleichmäßig abgenutzten Fahrflächen durch Auftragschweißen
Aufschweißen von drei Übernahmeflächen, Bearbeitung der  beiden Schienenstränge nach dem Lineal, Aufschweißen und schleifen der Herzstückspitze
Vorbereiten des Schweißbereiches einschließlich Ausschleifen des alten Schweißgutes, Wärmebehandlungen, Schweißen,  Bearbeitung der Profilherstellung entsprechend Vorgaben des AG, Säuberung von Schweißung und Unterlage.
Inkl. aller notwendigen Arbeiten, Stoffe und Geräte.
Verwendung Schweißzusätze nach DIN EN 14700, Werkstoffnr. (DIN EN 10027): 1.4370
Verfahren: E
Verfahrensnummer (DIN EN ISO 4063): 111
Menge: 500,000 St

**2.3.80 Aufarbeitung Tiefrillenschienenherzstück OEA-E/Ri, ungleichmäßig abgenutzte Fahrflächen**
Aufarbeitung Tiefrillenherzstück mit ungleichmäßig abgenutzten Fahrflächen durch Auftragschweißen
Aufschweißen von zwei Übernahmeflächen, Bearbeitung der  beiden Schienenstränge nach dem Lineal, Angleichung weniger ausgefahrener Fahrflächen durch Schleifen an die stärker ausgefahrenen nach dem 1m-Lineal bearbeiteten Fahrflächen, Aufschweißen und schleifen der Herzstückspitze
Vorbereiten des Schweißbereiches einschließlich Ausschleifen des alten Schweißgutes, Wärmebehandlungen, Schweißen,  Bearbeitung der Profilherstellung entsprechend Vorgaben des AG, Säuberung von Schweißung und Unterlage.
Inkl. aller notwendigen Arbeiten, Stoffe und Geräte.
Verwendung Schweißzusätze nach DIN EN 14700, Werkstoffnr. (DIN EN 10027): 1.4370
Verfahren: E
Verfahrensnummer (DIN EN ISO 4063): 111
Menge: 200,000 St

**2.3.90 Aufschweißen Herzstückspitze Tiefrillenherzstück OEA-E/Ri**
Aufschweißen einer Herstückspitze max. 300 mm mit
schienenähnlichem Werkstoff, Zielhärte HB 300
Bearbeitung entsprechend Vorgaben des AG
Vorbereiten des Schweißbereiches einschließlich Ausschleifen zur Nahtvorbereitung, Wärmebehandlungen, Schweißen,  Bearbeitung der Profilherstellung, Säuberung von Schweißung und Unterlage.
Inkl. aller notwendigen Arbeiten, Stoffe und Geräte.
Verwendung Schweißzusätze für Auftragschweißen (Citorail)
/ oder artgleich nach DIN EN 14700
Verfahren: E
Verfahrensnummer (DIN EN ISO 4063): 111
Menge: 37,500 St

**2.3.100 Aufarbeitung Vignolschienenherzstück OEA-E, gleichmäßig abgenutzte Fahrflächen**
Aufarbeitung Vignolschienenherzstück mit gleichmäßig abgenutzten Fahrflächen durch Auftragschweißen
Aufschweißen von drei Übernahmeflächen, Bearbeitung der  beiden Schienenstränge nach dem Lineal, Aufschweißen und schleifen der Herzstückspitze
Vorbereiten des Schweißbereiches einschließlich Ausschleifen des alten Schweißgutes, Wärmebehandlungen, Schweißen,  Bearbeitung der Profilherstellung entsprechend Vorgaben des AG, Säuberung von Schweißung und Unterlage.
Inkl. aller notwendigen Arbeiten, Stoffe und Geräte.
Verwendung Schweißzusätze nach DIN EN 14700, Werkstoffnr. (DIN EN 10027): 1.4370
Verfahren: E
Verfahrensnummer (DIN EN ISO 4063): 111
Menge: 15,000 St

**2.3.110 Aufarbeitung Vignolschienenherzstück OEA-E, ungleichmäßig abgenutzte Fahrflächen**
Aufarbeitung Vignlschienenherzstück mit ungleichmäßig abgenutzten Fahrflächen durch Auftragschweißen
Aufschweißen von zwei Übernahmeflächen, Bearbeitung der  beiden Schienenstränge nach dem Lineal, Angleichung weniger ausgefahrener Fahrflächen durch Schleifen an die stärker ausgefahrenen nach dem 1m-Lineal bearbeiteten Fahrflächen, Aufschweißen und schleifen der Herzstückspitze
Vorbereiten des Schweißbereiches einschließlich Ausschleifen des alten Schweißgutes, Wärmebehandlungen, Schweißen,  Bearbeitung der Profilherstellung entsprechend Vorgaben des AG, Säuberung von Schweißung und Unterlage.
Inkl. aller notwendigen Arbeiten, Stoffe und Geräte.
Verwendung Schweißzusätze nach DIN EN 14700, Werkstoffnr. (DIN EN 10027): 1.4370
Verfahren: E
Verfahrensnummer (DIN EN ISO 4063): 111
Menge: 22,500 St

#### Titel 2.4 Sonderarbeiten

**2.4.10 Härtemessung vor Auftragsschweißen**
Härtemessung mit geeignetem mobilem Härteprüfgerät entsprechend Festlegungen Betriebsvorschrift BV T4_429
Vorbereitung Oberfläche entsprechend Vorgabe Messgerätehersteller, Durchführung und Dokumentation Messungen, Übergabe an AG in digitaler Form als pdf-Datein und originale Gerätedatei
einschl. aller erforderlichen Arbeiten, Materialien und Geräte
Menge: 750,000 St

**2.4.20 Härtemessung Verbindungsschweißung**
Härtemessung Verbindungsschweißung mit geeignetem mobilem Härteprüfgerät entsprechend Festlegungen Betriebsvorschrift BV T4_429
Feststellung Härte in der Reihenfolge Grundwerkstoff (GW) -Wärmeeinflusszone (WEZ) -Schweißzone (SZ) - Wärmeeinflusszone - Grundwerkstoff,
Vorbereitung Oberfläche entsprechend Vorgabe Messgerätehersteller, Durchführung und Dokumentation Messungen, Übergabe an AG in digitaler Form als pdf-Datei und originale Gerätedatei
einschl. aller erforderlichen Arbeiten, Materialien und Geräte
Menge: 300,000 St

**2.4.30 Längsebenheitsmessung Riffelmessung**
Längsebenheitsmessung Riffelmessung zur Arbeitsaufnahme
und für Erfolgskontrolle bei Schienenschleifarbeiten  mit geeignetem elektronischem Messgerät (z.B. Railstraight Wave) für die Längsprofilkontrolle entsprechend Festlegungen Betriebsvorschrift BV T4_429
Feststellung Längsebenheit vor und nach Schienenschleifarbeiten
Vorbereitung Oberfläche entsprechend Vorgabe Messgerätehersteller, Durchführung und Dokumentation Messungen, Übergabe an AG in digitaler Form als pdf-Datein und
originale Gerätedatei
Ein Messpunkt Gleis beinhaltet zwei Schienenmessungen mit jeweils einer Vor- und einer Nachmessung
einschl. aller erforderlichen Arbeiten, Materialien und Geräte
Menge: 300,000 St

**2.4.40 Querprofilmessung**
Querprofilmessung zur Arbeitsaufnahme
und für Erfolgskontrolle bei Schienenschleifarbeiten  mit geeignetem elektronischem Messgerät (z.B. Railmonitor RML3000) für die Querprofilkontrolle entsprechend Festlegungen Betriebsvorschrift BV T4_429
Feststellung Querprofil vor und nach Schienenschleifarbeiten
Vorbereitung Oberfläche entsprechend Vorgabe Messgerätehersteller, Durchführung, Auswertung in Bezug auf Neu- und Sollprofil und Dokumentation Messungen, Übergabe an AG in digitaler Form als pdf-Datein und originale Gerätedatei
Ein Messpunkt Gleis beinhaltet zwei Schienenmessungen mit jeweils einer Vor- und einer Nachmessung
einschl. aller erforderlichen Arbeiten, Materialien und Geräte
Menge: 300,000 St

**2.4.50 Zusätzliche Brennschnitte an Schienen aller Profile ausführen, als Einzelmaßnahme im Zusammenhang**
Zusätzliche Brennschnitte an Schienen aller Profile ausführen, als Einzelmaßnahme im Zusammenhang mit anderen Schweißarbeiten
Menge: 300,000 St

**2.4.60 Zusätzliche Trennschnitte mit Trennschleifmaschine an Schienen aller Profile ausführen, als Einzelmaßnahme**
Zusätzliche Trennschnitte mit Trennschleifmaschine an Schienen aller Profile ausführen, als Einzelmaßnahme
im Zusammenhang mit anderen Schweißarbeiten
Menge: 75,000 St

### 3 Verbindungsschweißarbeiten

#### Titel 3.1 Schienenverbindungsschweißungen OEV-E, OEV-E/Ri

**3.1.10 Verbindungsschweißung Vignol OEV-E, bis 3 Schweißungen / Schicht**
Verbindungsschweißung herstellen.
Vorbereiten und Herstellen der Schweißlücke, Schweißen, Warmbearbeiten und Wärmebehandeln,
Schienenkopf profilgerecht schleifen, Schweißung und Unterlage säubern.
Schichtleistung bis 3 Schweißungen
Inkl. aller notwendigen Arbeiten, Stoffe und Geräte.
Vignolschiene / Vignolschiene
Schienenprofile 60E1, 49E1, R50, 49E1, 60E1
Verfahren: E
Verfahrensnummer (DIN EN ISO 4063): 111
Menge: 15,000 St

**3.1.50 Verbindungsschweißung Rille OEV- E/Ri, bis 3 Schweißungen / Schicht**
Verbindungsschweißung herstellen.
Vorbereiten und Herstellen der Schweißlücke, Schweißen,
Warmbearbeiten und Wärmebehandeln,
Schienenkopf profilgerecht schleifen, Schweißung und Unterlage säubern.
Schichtleistung bis 3 Schweißungen
Inkl. aller notwendigen Arbeiten, Stoffe und Geräte.
Rillenschienen und zugehörige Konstruktionsprofile
Schienenprofile Tw60, Tw65, 60R2, 60R2, 53R1,  Ri53-10,
Ri55-NK, 59R1, 105C1, 73C1, VK53, 310C1
Verfahren: E
Verfahrensnummer (DIN EN ISO 4063): 111
Menge: 15,000 St

#### Titel 3.2 Schienenverbindungsschweißen OEV-MF, OEV-MF/Ri

**3.2.10 Verbindungsschweißung Vignol OEV-MF, bis 3 Schweißungen / Schicht**
Verbindungsschweißung herstellen.
Vorbereiten und Herstellen der Schweißlücke, Schweißen,
Warmbearbeiten und Wärmebehandeln,
Schienenkopf profilgerecht schleifen, Schweißung und
Unterlage säubern.
Schichtleistung bis 3 Schweißungen
Inkl. aller notwendigen Arbeiten, Stoffe und Geräte.
Vignolschiene
Schienenprofile 60E1, 49E1, R50, 49E1, 60E1
Verfahren: MF
Verfahrensnummer (DIN EN ISO 4063): 114
Menge: 15,000 St

**3.2.50 Verbindungsschweißung Rille OEV-MF/Ri, bis 3 Schweißungen / Schicht**
Verbindungsschweißung herstellen.
Vorbereiten und Herstellen der Schweißlücke, Schweißen,
Warmbearbeiten und Wärmebehandeln,
Schienenkopf profilgerecht schleifen, Schweißung und
Unterlage säubern.
Schichtleistung bis 3 Schweißungen
Inkl. aller notwendigen Arbeiten, Stoffe und Geräte.
Rillenschiene und zugehörige Konstruktionsprofile
Schienenprofile Tw60, Tw65, 60R2, 60R2, 53R1,  Ri53-10,
Ri55-NK, 59R1, 105C1, 73C1, VK53, 310C1
Verfahren: MF
Verfahrensnummer (DIN EN ISO 4063): 114
Menge: 15,000 St

### 4 Stoßreparatur

#### Titel 4.4 Stoßreparatur

**4.4.10 Stoßreparatur - Schleifen**
Reparatur defekter Schweißstöße durch Schleifen
einschl. aller erforderlichen Wärmebehandlungen, Vor- und Nacharbeiten, profilgerechter Bearbeitung nach VDV-Richtlinien
Inkl. aller notwendigen Arbeiten, Stoffe und Geräte.
Menge: 150,000 St

**4.4.20 Stoßreparatur lockerer Einsatz durch Schweißen und Schleifen**
Schweißstoß mit lockeren Einsatz reparieren
Vorbereiten des Schweißbereiches einschließlich Ausschleifen des alten Einsatzes, Schweißen,  Warmbearbeiten und Wärmebehandeln, Schienenkopf profilgerecht schleifen, Säuberung von Schweißung und Unterlage.
Inkl. aller notwendigen Arbeiten, Stoffe und Geräte.
Verfahren: E, MF
Verfahrensnummer (DIN EN ISO 4063): 111, 114
Menge: 75,000 St

**4.4.30 Stoßreparatur Delle durch Schweißen und Schleifen, Trapez**
eingefahrenen Schweißstoß reparieren
Vorbereiten des Schweißbereiches einschließlich Ausschleifen des alten Einsatzes, Schweißen,  Warmbearbeiten und Wärmebehandeln, Schienenkopf profilgerecht schleifen, Säuberung von Schweißung und Unterlage.
Inkl. aller notwendigen Arbeiten, Stoffe und Geräte.
Verfahren: E, MF
Verfahrensnummer (DIN EN ISO 4063): 111, 114
Menge: 75,000 St

**4.4.40 Stoßreparatur Delle durch Schweißen und Schleifen, Brücke**
eingefahrenen AS-SRZ Schweißstoß reparieren durch Einschweißen einer Brücke entsprechend Schweißanweisung
Vorbereiten des Schweißbereiches, Herstellen einer Nut in Fahrkopfmitte, Auffüllen Nut mit zwei Strichraupen (Citorail), einschließlich Warmbearbeiten und Wärmebehandeln, Schienenkopf profilgerecht schleifen, Säuberung von Schweißung und Unterlage.
Inkl. aller notwendigen Arbeiten, Stoffe und Geräte.
Verfahren: E
Verfahrensnummer (DIN EN ISO 4063): 111
Menge: 75,000 St

**4.4.50 Schichtpreis**
Gestellung eines Schweißtrupps inclusive Maschinen und Material zur schweißtechnischen Aufarbeitung von eingefahrenen Schweißstößen bei Rillenschienen.
Die Arbeiten werden in einer Vollsperrung ohne Straßenbahnverkehr ausgeführt. Die Schichtlänge beträgt 8 Stunden.
Menge: 50,000 St

### 5 Schleifarbeiten

#### Titel 5.1 Schleifarbeiten mit Kleintechnik

**5.1.10 Entgratung und Wiederherstellung des Schienenkopfprofils**
Entgratung und Wiederherstellung des Schienenkopfprofils
Ri53-10, 53R1, 60R1, 60R2, 49E1, R50 oder eines anderen vorgegebenen Schienenkopfprofils
einschl. aller erforderlichen Vor- und Nacharbeiten.
Menge: 750,000 m

**5.1.20 Riffelbeseitigung bis 0,2 mm, Schleifen, Kleintechnik**
Riffelbeseitigung durch Schleifen der gesamten Kopfbreite
Beseitigen von Schienenriffeln durch Schleifen mit Spezialschleifmaschine (Kleintechnik mit 1 bis 2 Schleifwellen) bis 0,2 mm Riffelhöhe mit mindestens 5-fasigem Schliff (pro m Gleis)
Arbeiten unter Straßenbahnbetrieb
einschl. aller erforderlichen Vor- und Nacharbeiten.
Menge: 5000,000 m

**5.1.30 Neuschienenschliff Kleintechnik**
Beseitigen der Walzhaut von neuen Schienen an Fahrfläche und Fahrkante durch Schleifen mit Kleintechnik mit 1 bis 2 Schleifwellen, mit mindestens 8-fasigem Schliff (pro m Gleis)
Schlifftiefe von mind. 0,2 mm
einschl. aller erforderlichen Vor- und Nacharbeiten, Materialien und Geräte
Menge: 7500,000 m

**5.1.40 Ausschleifen von altem Schweißgut z.B. Ausbröckelungen**
Ausschleifen von altem Schweißgut z.B. Ausbröckelungen
einschl. aller erforderlichen Vor- und Nacharbeiten.
Menge: 2500,000 m

**5.1.50 Herstellen einer vorgegebenen Rillenbreite**
Herstellen einer vorgegebenen Rillenbreite durch Schleifen der gesamten Höhe der Fahr- oder Leitschienenflanke, bei einer Differenz vom Soll- zum Ist-Maß bis 2 mm
einschl. aller erforderlichen Vor- und Nacharbeiten.
Menge: 1500,000 m

**5.1.60 Grat am Fahrkopf verschleifen**
Grat am Fahrkopf verschleifen,
Grat an Fahrkopfaußenkante oder an der Kante der seitlichen Ausfahrung einer Schiene
einschl. aller erforderlichen Vor- und Nacharbeiten, Materialien und Geräte
Menge: 2250,000 m

**5.1.70 Tieferschleifen von Rillenböden bei abgefahrenem Fahrkopf**
Tieferschleifen von Rillenböden bei abgefahrenem Fahrkopf
einschl. aller erforderlichen Vor- und Nacharbeiten.
Menge: 2500,000 m
